# Vaso de expansión cerrado con una capacidad de 700 l

- Propiedad del archivo: CYPE INGENIEROS, S.A.
- Formato: FIEBDC-3/2002
- Divisa: EUR
- Costes indirectos: 3.00 %
- IVA: 21.00 %

## I Instalaciones

### IC Calefacción, climatización y A.C.S.

#### ICS Sistemas de conducción de agua

**ICS040** Ud Vaso de expansión cerrado con una capacidad de 700 l.
Suministro e instalación de vaso de expansión cerrado con una capacidad de 700 l, 2085 mm de altura, 700 mm de diámetro, con rosca de 1 1/2" de diámetro y 10 bar de presión, incluso manómetro y elementos de montaje y conexión necesarios para su correcto funcionamiento. Totalmente montado, conexionado y probado.
Incluye: Replanteo del vaso de expansión. Colocación del vaso de expansión. Conexión del vaso de expansión a la red de distribución.
Criterio de medición de proyecto: Número de unidades previstas, según documentación gráfica de Proyecto.
Criterio de medición de obra: Se medirá el número de unidades realmente ejecutadas según especificaciones de Proyecto.

| Código | Ud | Descripción | Rendimiento | Precio | Importe |
|---|---|---|---|---|---|
| mt38vex010x | Ud | Vaso de expansión cerrado con una capacidad de 700 l, 2085 mm de altura, 700 mm de diámetro, con rosca de 1 1/2" de diámetro y 10 bar de presión. (material) | 1.000 | 1262.94 | 1262.94 |
| mt42www040 | Ud | Manómetro con baño de glicerina y diámetro de esfera de 100 mm, con toma vertical, para montaje roscado de 1/2", escala de presión de 0 a 5 bar. (material) | 1.000 | 11.00 | 11.00 |
| mo004 | h | Oficial 1ª calefactor. (mano de obra) | 1.355 | 17.82 | 24.15 |
| mo103 | h | Ayudante calefactor. (mano de obra) | 1.355 | 16.10 | 21.82 |
| % | % | Costes directos complementarios | 2 % | 1319.91 | 26.40 |
|  |  | Costes directos |  |  | 1346.31 |
