# Grupo de presión doméstico

- Propiedad del archivo: CYPE Ingenieros S.A.
- Formato: FIEBDC-3/2016
- Programa: Generador de precios de la construcción. CYPE Ingenieros, S.A.
- Fecha: 03/07/2024
- Divisa: EUR
- Costes indirectos: 3 %
- IVA: 21 %

## I Instalaciones

### IF Fontanería

#### IFD Depósitos/grupos de presión

**IFD005** Ud Grupo de presión doméstico.
Grupo de presión doméstico, modelo COMPACT AM/10G "EBARA", para suministro de agua en aspiración con carga, formado por: electrobomba centrífuga multietapa horizontal, COMPACT AM/10, con una potencia de 0,75 kW, para una presión máxima de trabajo de 10 bar, temperatura máxima del líquido conducido 35°C según UNE-EN 60335-2-41, cuerpo de impulsión y soporte de hierro fundido, camisa externa de acero inoxidable AISI 304, impulsor y difusor de tecnopolímero, eje de acero inoxidable AISI 416, cierre mecánico de carbón/cerámica/NBR, motor asíncrono de 2 polos, aislamiento clase F, protección IP44, para alimentación monofásica a 230 V a 230 V y 50 Hz de frecuencia, condensador y protección termoamperimétrica de rearme automático incorporados, con regulación automática de presión mediante presurizador electrónico Watercontrol, y cable eléctrico de conexión con enchufe tipo shuko. Incluso tubos entre los distintos elementos y accesorios. Totalmente montado, conexionado y puesto en marcha por la empresa instaladora para la comprobación de su correcto funcionamiento. Sin incluir la instalación eléctrica.
Incluye: Replanteo. Colocación y fijación del grupo de presión. Colocación y fijación de tuberías y accesorios. Conexionado. Puesta en marcha.
Criterio de medición de proyecto: Número de unidades previstas, según documentación gráfica de Proyecto.
Criterio de medición de obra: Se medirá el número de unidades realmente ejecutadas según especificaciones de Proyecto.

| Código | Ud | Descripción | Rendimiento | Precio | Importe |
|---|---|---|---|---|---|
| mt37bce140qa | Ud | Grupo de presión doméstico, modelo COMPACT AM/10G "EBARA", para suministro de agua en aspiración con carga, formado por: electrobomba centrífuga multietapa horizontal, COMPACT AM/10, con una potencia de 0,75 kW, para una presión máxima de trabajo de 10 bar, temperatura máxima del líquido conducido 35°C según UNE-EN 60335-2-41, cuerpo de impulsión y soporte de hierro fundido, camisa externa de acero inoxidable AISI 304, impulsor y difusor de tecnopolímero, eje de acero inoxidable AISI 416, cierre mecánico de carbón/cerámica/NBR, motor asíncrono de 2 polos, aislamiento clase F, protección IP44, para alimentación monofásica a 230 V a 230 V y 50 Hz de frecuencia, condensador y protección termoamperimétrica de rearme automático incorporados, con regulación automática de presión mediante presurizador electrónico Watercontrol, y cable eléctrico de conexión con enchufe tipo shuko. (material) | 1 | 530 | 530.000 |
| mt37sve010d | Ud | Válvula de esfera de latón niquelado para roscar de 1". (material) | 2 | 12.15 | 24.300 |
| mt37svr010c | Ud | Válvula de retención de latón para roscar de 1". (material) | 1 | 8.08 | 8.080 |
| mt37www050c | Ud | Manguito antivibración, de goma, con rosca de 1", para una presión máxima de trabajo de 10 bar. (material) | 1 | 24.69 | 24.690 |
| mt37www010 | Ud | Material auxiliar para instalaciones de fontanería. (material) | 1 | 1.4 | 1.400 |
| mo008 | h | Oficial 1ª fontanero. (mano de obra) | 4.881 | 22.74 | 110.994 |
| mo107 | h | Ayudante fontanero. (mano de obra) | 2.44 | 20.98 | 51.191 |
| % | % | Costes directos complementarios | 4 % | 750.655 | 30.026 |
|  |  | Costes directos |  |  | 780.681 |

## Recursos

**mt37bce140qa** Ud Grupo de presión doméstico
Datos técnicos: Coste energético 488.010 MJ; Emisión de CO2 34.330 kg
Residuos:
- embalaje: re150101 Envases de papel y cartón. (componente de residuo); rendimiento 1.58 kg; Código LER 15 01 01; Masa del elemento 1 kg; Volumen 0.001333 m3

**mt37sve010d** Ud Válvula de esfera de latón niquelado para roscar de 1"
Datos técnicos: Coste energético 843.399 MJ; Emisión de CO2 56.701 kg
Residuos:
- embalaje: re150101 Envases de papel y cartón; rendimiento 0.072 kg

**mt37svr010c** Ud Válvula de retención de latón para roscar de 1"
Datos técnicos: Coste energético 852.184 MJ; Emisión de CO2 57.291 kg
Residuos:
- embalaje: re150101 Envases de papel y cartón; rendimiento 0.072 kg

**mt37www050c** Ud Manguito antivibración, de goma, con rosca de 1", para una presión máxima de trabajo de 10 bar
Datos técnicos: Coste energético 156.178 MJ; Emisión de CO2 13.896 kg
Residuos:
- embalaje: re150101 Envases de papel y cartón; rendimiento 0.072 kg
